# Impermeabilització de ampit amb làmines de poliolefines

- Propietat de l'arxiu: CYPE Ingenieros S.A.
- Format: FIEBDC-3/2016
- Programa: Generador de preus de la construcció. CYPE Ingenieros, S.A.
- Data: 27/10/2025
- Divisa: EUR
- Costos indirectes: 3 %
- IVA: 21 %

## N Aïllaments e impermeabilitzacions

### NI Impermeabilitzacions

#### NIF Façanes

**NIF030** m Impermeabilització de ampit amb làmines de poliolefines.
Impermeabilització de ampit amb banda de reforç per a làmina impermeabilitzant flexible tipus EVAC, BANDA W-S 14 "GURU", de 140 mm d'amplada, composta d'un doble full de poliolefina termoplàstica amb acetat de vinil etilè, amb ambdues cares revestides de fibres de polièster i polipropilè no teixides, tipus monocapa, totalment adherida al suport amb adhesiu cimentós millorat, C2, color gris, preparada per a rebre directament sobre ella el bimbell.
Criteri de valoració econòmica: El preu no inclou l'escopidor.
Inclou: Neteja i preparació de la superfície. Aplicació de l'adhesiu cimentós. Col·locació de la impermeabilització.
Criteri d'amidament de projecte: Longitud mesurada segons documentació gràfica de Projecte.
Criteri de mesura d'obra: Es mesurarà la longitud realment executada segons especificacions de Projecte.

| Codi | Ut | Descripció | Rendiment | Preu | Import |
|---|---|---|---|---|---|
| mt09mcr021m | kg | Adhesiu cimentós millorat, C2, segons UNE-EN 12004, color gris. (material) | 0.7 | 0.41 | 0.287 |
| mt15reg020a | m | Banda de reforç per a làmina impermeabilitzant flexible tipus EVAC, BANDA W-S 14 "GURU", de 140 mm d'amplada, composta d'un doble full de poliolefina termoplàstica amb acetat de vinil etilè, amb ambdues cares revestides de fibres de polièster i polipropilè no teixides, subministrada en rotllos de 20 m de longitud. (material) | 1.05 | 2.51 | 2.636 |
| mo029 | h | Oficial 1ª aplicador de làmines impermeabilitzants. (mà d'obra) | 0.156 | 29.67 | 4.629 |
| mo067 | h | Ajudant aplicador de làmines impermeabilitzants. (mà d'obra) | 0.156 | 26.39 | 4.117 |
| % | % | Costos directes complementaris | 2 % | 11.669 | 0.233 |
|  |  | Costos directes |  |  | 11.902 |

Residus:
- col·locació: mt09mcr021m Adhesiu cimentós millorat, C2, segons UNE-EN 12004, color gris; factor de residu 0.07
- col·locació: mt15reg020a; factor de residu 0.07

## Recursos

**mt09mcr021m** kg Adhesiu cimentós millorat, C2, segons UNE-EN 12004, color gris
Dades tècniques: Cost energètic 3.874 MJ; Emissió de CO2 0.344 kg; Codi LER 17 09 04; Massa de l'element 1 kg; Volum 0.000667 m3
Residus:
- embalatge: re170203 Plàstic. (component de residu); rendiment 0.003 kg; Codi LER 17 02 03; Massa de l'element 1 kg; Volum 0.001667 m3

**mt15reg020a** m Banda de reforç per a làmina impermeabilitzant flexible tipus EVAC
Dades tècniques: Cost energètic 0.948 MJ; Emissió de CO2 0.062 kg; Codi LER 17 02 03; Massa de l'element 0.038 kg; Volum 0.000063 m3
Residus:
- embalatge: re170203 Plàstic; rendiment 0.001 kg
