# Impermeabilització de cobertes inclinades, amb làmines de poliolefines

- Propietat de l'arxiu: CYPE Ingenieros S.A.
- Format: FIEBDC-3/2016
- Programa: Generador de preus de la construcció. CYPE Ingenieros, S.A.
- Data: 27/10/2025
- Divisa: EUR
- Costos indirectes: 3 %
- IVA: 21 %

## N Aïllaments e impermeabilitzacions

### NI Impermeabilitzacions

#### NIN Cobertes inclinades

**NIN011** m² Impermeabilització de cobertes inclinades, amb làmines de poliolefines.
Impermeabilització de cobertes inclinades, amb un pendent mitjà del 5%, amb làmina impermeabilitzant, flexible i difusora de vapor d'aigua, W-S AIR "GURU", composta d'un full microporós de polipropilè, amb ambdues cares revestides de geotèxtil no teixit, de 0,4 mm d'espessor i 130 g/m², tipus monocapa, totalment adherida al suport amb adhesiu cimentós millorat, C2 E, amb temps obert ampliat.
Inclou: Aplicació de l'adhesiu cimentós. Col·locació de la geomembrana. Resolució dels punts singulars.
Criteri d'amidament de projecte: Superfície de l'aiguavés mesurada en veritable magnitud, segons documentació gràfica de Projecte.
Criteri de mesura d'obra: Es mesurarà, en veritable magnitud, la superfície realment executada segons especificacions de Projecte.

| Codi | Ut | Descripció | Rendiment | Preu | Import |
|---|---|---|---|---|---|
| mt09mcr250a | kg | Adhesiu cimentós millorat, C2 E, amb temps obert ampliat, segons UNE-EN 12004, per a la fixació de geomembranes, compost per ciments especials, àrids seleccionats i resines sintètiques. (material) | 2 | 0.7 | 1.400 |
| mt15reg070a | m² | Làmina impermeabilitzant, flexible i difusora de vapor d'aigua, W-S AIR "GURU", composta d'un full microporós de polipropilè, amb ambdues cares revestides de geotèxtil no teixit, de 0,4 mm d'espessor i 130 g/m², segons UNE-EN 13859-1, subministrada en rotllos de 50 m de longitud i 1,5 m d'amplada. (material) | 1.1 | 2.95 | 3.245 |
| mo029 | h | Oficial 1ª aplicador de làmines impermeabilitzants. (mà d'obra) | 0.12 | 29.67 | 3.560 |
| mo067 | h | Ajudant aplicador de làmines impermeabilitzants. (mà d'obra) | 0.12 | 26.39 | 3.167 |
| % | % | Costos directes complementaris | 2 % | 11.372 | 0.227 |
|  |  | Costos directes |  |  | 11.599 |

Residus:
- col·locació: mt09mcr250a; factor de residu 0.07
- col·locació: mt15reg070a; factor de residu 0.07

## Recursos

**mt09mcr250a** kg Adhesiu cimentós millorat
Dades tècniques: Cost energètic 3.874 MJ; Emissió de CO2 0.344 kg; Codi LER 17 09 04; Massa de l'element 1 kg; Volum 0.000667 m3
Residus:
- embalatge: re170203 Plàstic. (component de residu); rendiment 0.003 kg; Codi LER 17 02 03; Massa de l'element 1 kg; Volum 0.001667 m3

**mt15reg070a** m² Làmina impermeabilitzant
Dades tècniques: Cost energètic 14.433 MJ; Emissió de CO2 0.493 kg; Codi LER 17 06 04; Massa de l'element 0.13 kg; Volum 0.000217 m3
Residus:
- embalatge: re170203 Plàstic; rendiment 0.024 kg
