# Trobada de coberta plana transitable, ventilada amb bonera. Impermeabilització amb làmines de poliolefines

- Propietat de l'arxiu: CYPE Ingenieros S.A.
- Format: FIEBDC-3/2016
- Programa: Generador de preus de la construcció. CYPE Ingenieros, S.A.
- Data: 27/10/2025
- Divisa: EUR
- Costos indirectes: 3 %
- IVA: 21 %

## Q Cobertes

### QB Planes transitables, ventilades

#### QBF Punts singulars

**QBF031** U Trobada de coberta plana transitable, ventilada amb bonera. Impermeabilització amb làmines de poliolefines.
Trobada de coberta plana transitable, ventilada, amb enrajolat fix, tipus convencional amb bonera de sortida vertical, realitzant un rebaix en el suport prop de la bonera, on es rebrà la impermeabilització composta per: kit TERRAZA V90 "GURU", format per làmina impermeabilitzant flexible tipus EVAC de 600x600 mm composta d'un doble full de poliolefina termoplàstica amb acetat de vinil etilè, amb ambdues cares revestides de fibres de polièster i polipropilè no teixides, de 0,45 mm d'espessor i 270 g/m², segons UNE-EN 13956 amb unió termosegellada a la bonera sifònica de PVC de sortida vertical de 90 mm de diàmetre, amb reixeta per a encastar de PVC de 200x200 mm, làmina impermeabilitzant fixada al suport en tota la seva superfície amb adhesiu elàstic impermeabilitzant monocomponent, EASEAL.
Inclou: Execució de rebaixi del suport al voltant de la bonera. Neteja i preparació de la superfície. Col·locació de la bonera. Col·locació de la peça de reforç amb adhesiu. Col·locació de la reixeta.
Criteri d'amidament de projecte: Nombre d'unitats previstes, segons documentació gràfica de Projecte.
Criteri de mesura d'obra: Es mesurarà el nombre d'unitats realment executades segons especificacions de Projecte.

| Codi | Ut | Descripció | Rendiment | Preu | Import |
|---|---|---|---|---|---|
| mt15reg080a | U | Kit TERRAZA V90 "GURU", format per làmina impermeabilitzant flexible tipus EVAC de 600x600 mm composta d'un doble full de poliolefina termoplàstica amb acetat de vinil etilè, amb ambdues cares revestides de fibres de polièster i polipropilè no teixides, de 0,45 mm d'espessor i 270 g/m², segons UNE-EN 13956 amb unió termosegellada a la bonera sifònica de PVC de sortida vertical de 90 mm de diàmetre, amb reixeta per a encastar de PVC de 200x200 mm, per a impermeabilització i desguàs de cobertes. (material) | 1 | 86.78 | 86.780 |
| mo029 | h | Oficial 1ª aplicador de làmines impermeabilitzants. (mà d'obra) | 0.336 | 29.67 | 9.969 |
| mo067 | h | Ajudant aplicador de làmines impermeabilitzants. (mà d'obra) | 0.336 | 26.39 | 8.867 |
| mo008 | h | Oficial 1ª lampista. (mà d'obra) | 0.564 | 30.63 | 17.275 |
| % | % | Costos directes complementaris | 2 % | 122.891 | 2.458 |
|  |  | Costos directes |  |  | 125.349 |

Residus:
- col·locació: mt15reg080a; factor de residu 0.0681134

## Recursos

**mt15reg080a** U Kit TERRAZA V90 "GURU"
Dades tècniques: Cost energètic 9.506 MJ; Emissió de CO2 0.464 kg; Codi LER 17 02 03; Massa de l'element 0.097 kg; Volum 0.000162 m3
