# Impermeabilització de dutxa d'obra amb bonera, sistema "GURU"

- Propietat de l'arxiu: CYPE INGENIEROS, S.A.
- Format: FIEBDC-3/2002
- Divisa: EUR
- Costos indirectes: 3.00 %
- IVA: 21.00 %

## N Aïllaments e impermeabilitzacions

### NI Impermeabilitzacions

#### NIH Locals humits

**NIH130** U Impermeabilització de dutxa d'obra amb bonera, sistema "GURU".
Impermeabilització de paraments verticals i horitzontals de dutxa d'obra amb bonera, sistema EVO "GURU", composta per kit EVO, format per làmina impermeabilitzant flexible tipus EVAC de 1500x2000 mm composta d'un doble full de poliolefina termoplàstica amb acetat de vinil etilè, amb ambdues cares revestides de fibres de polièster i polipropilè no teixides, de 0,45 mm d'espessor i 270 g/m², segons UNE-EN 13956, amb unió segellada en fàbrica a un adaptador especial per a connexió a la bonera sifònica, convertible en no sifònica de PVC de 78 mm d'altura, sortida horitzontal de 40 mm de diàmetre, amb cassoleta i reixeta amb perforacions circulars d'acer inoxidable AISI 304 de 110x110x0,6 mm, maneguet amb reducció, per a unió amb junta elàstica, de 50 mm de diàmetre nominal en un extrem i 40 mm de diàmetre nominal en l'altre extrem; filtre de pèls; dues peces per a la resolució d'angles interns, W-S DIN i dues peces per a la resolució de trobades amb canonades passants, W-S TUB, per a una altura d'instal·lació de 90 mm, i làmina impermeabilitzant flexible tipus EVAC, WATER-STOP, composta d'un doble full de poliolefina termoplàstica amb acetat de vinil etilè, amb ambdues cares revestides de fibres de polièster i polipropilè no teixides, de 0,57 mm d'espessor i 270 g/m², fixada al suport amb adhesiu cimentós millorat C2 E. Inclús complements de reforç en tractament de punts singulars amb banda de reforç, BANDA W-S 14 i adhesiu elàstic impermeabilitzant monocomponent, EASEAL.
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt15reg090aa | U | Kit EVO "GURU", format per làmina impermeabilitzant flexible tipus EVAC de 1500x2000 mm composta d'un doble full de poliolefina termoplàstica amb acetat de vinil etilè, amb ambdues cares revestides de fibres de polièster i polipropilè no teixides, de 0,45 mm d'espessor i 270 g/m², segons UNE-EN 13956, amb unió segellada en fàbrica a un adaptador especial per a connexió a la bonera sifònica, convertible en no sifònica de PVC de 78 mm d'altura, sortida horitzontal de 40 mm de diàmetre, amb cassoleta i reixeta amb perforacions circulars d'acer inoxidable AISI 304 de 110x110x0,6 mm, maneguet amb reducció, per a unió amb junta elàstica, de 50 mm de diàmetre nominal en un extrem i 40 mm de diàmetre nominal en l'altre extrem; filtre de pèls; dues peces per a la resolució d'angles interns, W-S DIN i dues peces per a la resolució de trobades amb canonades passants, W-S TUB, per a una altura d'instal·lació de 90 mm, per a impermeabilització i desguàs de dutxa d'obra. (material) | 1.000 | 105.85 | 105.85 |
| mt09mcr250a | kg | Adhesiu cimentós millorat, C2 E, amb temps obert ampliat, segons UNE-EN 12004, per a la fixació de geomembranes, compost per ciments especials, àrids seleccionats i resines sintètiques. (material) | 17.000 | 0.70 | 11.90 |
| mt15reg010f | m² | Làmina impermeabilitzant flexible tipus EVAC, WATER-STOP "GURU", composta d'un doble full de poliolefina termoplàstica amb acetat de vinil etilè, amb ambdues cares revestides de fibres de polièster i polipropilè no teixides, de 0,57 mm d'espessor i 270 g/m², amb quadrícula serigrafiada de guia, subministrada en rotllos de 20 m de longitud i 2 m d'amplada, segons UNE-EN 13956. (material) | 5.150 | 13.81 | 71.12 |
| mt15reg035b | kg | Adhesiu elàstic impermeabilitzant monocomponent, color gris, EASEAL "GURU", a base de ciment, àrids seleccionats, additius orgànics i resines, subministrat en sacs de 20 kg, per la closa de juntes. (material) | 0.900 | 8.09 | 7.28 |
| mt15reg020a | m | Banda de reforç per a làmina impermeabilitzant flexible tipus EVAC, BANDA W-S 14 "GURU", de 140 mm d'amplada, composta d'un doble full de poliolefina termoplàstica amb acetat de vinil etilè, amb ambdues cares revestides de fibres de polièster i polipropilè no teixides, subministrada en rotllos de 20 m de longitud. (material) | 1.000 | 2.51 | 2.51 |
| mo029 | h | Oficial 1ª aplicador de làmines impermeabilitzants. (mà d'obra) | 1.630 | 29.67 | 48.36 |
| mo067 | h | Ajudant aplicador de làmines impermeabilitzants. (mà d'obra) | 1.630 | 26.39 | 43.02 |
| % | % | Costos directes complementaris | 2 % | 290.04 | 5.80 |
|  |  | Costos directes |  |  | 295.84 |
