# Reparació d'impermeabilització de cobertes planes. Sistema "GURU"

- Propietat de l'arxiu: CYPE INGENIEROS, S.A.
- Format: FIEBDC-3/2002
- Divisa: EUR
- Costos indirectes: 3.00 %
- IVA: 21.00 %

## N Aïllaments e impermeabilitzacions

### NI Impermeabilitzacions

#### NIQ Cobertes planes

**NIQ120** m² Reparació d'impermeabilització de cobertes planes. Sistema "GURU".
Reparació d'impermeabilització de cobertes planes. Sistema "GURU", format per làmina impermeabilitzant flexible tipus EVAC, WATER-STOP "GURU", composta d'un doble full de poliolefina termoplàstica amb acetat de vinil etilè, amb ambdues cares revestides de fibres de polièster i polipropilè no teixides, de 0,57 mm d'espessor i 270 g/m², fixada al suport amb adhesiu cimentós millorat, C2 estès amb plana dentada. Inclús complements de reforç en tractament de punts singulars amb adhesiu elàstic impermeabilitzant monocomponent, EASEAL.
Criteri de valoració econòmica: El preu inclou la preparació de la superfície suport, però no inclou el paviment.
Inclou: Retirada del sòcol. Picat del material d'unió. Obertura de la frega. Retirada i arreplegat de enderrocs. Neteja de les restes de l'obra. Càrrega manual d'enderrocs sobre camió o contenidor. Neteja de la superfície suport. Col·locació de la impermeabilització. Resolució dels punts singulars. Segellat de junts.
Criteri d'amidament de projecte: Superfície mesurada en projecció horitzontal, segons documentació gràfica de Projecte, des de les cares interiors dels ampits o plastrons perimetrals que la limiten.
Criteri de mesura d'obra: Es mesurarà, en projecció horitzontal, la superfície realment executada segons especificacions de Projecte, des de les cares interiors dels ampits o plastrons perimetrals que la limiten.

| Codi | Ut | Descripció | Rendiment | Preu | Import |
|---|---|---|---|---|---|
| mt09mcr021m | kg | Adhesiu cimentós millorat, C2, segons UNE-EN 12004, color gris. (material) | 2.200 | 0.41 | 0.90 |
| mt15reg010f | m² | Làmina impermeabilitzant flexible tipus EVAC, WATER-STOP "GURU", composta d'un doble full de poliolefina termoplàstica amb acetat de vinil etilè, amb ambdues cares revestides de fibres de polièster i polipropilè no teixides, de 0,57 mm d'espessor i 270 g/m², amb quadrícula serigrafiada de guia, subministrada en rotllos de 20 m de longitud i 2 m d'amplada, segons UNE-EN 13956. (material) | 1.030 | 13.81 | 14.22 |
| mo029 | h | Oficial 1ª aplicador de làmines impermeabilitzants. (mà d'obra) | 0.359 | 29.67 | 10.65 |
| mo067 | h | Ajudant aplicador de làmines impermeabilitzants. (mà d'obra) | 0.359 | 26.39 | 9.47 |
| % | % | Costos directes complementaris | 2 % | 35.24 | 0.70 |
|  |  | Costos directes |  |  | 35.94 |
