# Sistema multifunció "GURU" sota paviment ceràmic o de pedra natural

- Propietat de l'arxiu: CYPE INGENIEROS, S.A.
- Format: FIEBDC-3/2002
- Divisa: EUR
- Costos indirectes: 3.00 %
- IVA: 21.00 %

## N Aïllaments e impermeabilitzacions

### NM Sistemes multifunció

#### NMN Terres

**NMN040** m² Sistema multifunció "GURU" sota paviment ceràmic o de pedra natural.
Sistema multifunció "GURU" sota paviment ceràmic o de pedra natural, format per làmina impermeabilitzant, desolidaritzant i difusora de vapor d'aigua, de polietilè, d'estructura nodular, de 3 mm d'espessor, G-FLEX "GURU", revestida de geotèxtil no teixit de fibres de polipropilè en una de les seves cares, fixada al suport amb adhesiu cimentós millorat, C2 E, amb temps obert ampliat, estès amb plana dentada. Inclús complements de reforç en tractament de punts singulars amb banda de reforç, BANDA W-S 14; banda perimetral, BANDA W-S 34 i adhesiu elàstic impermeabilitzant monocomponent, EASEAL.
Criteri de valoració econòmica: El preu no inclou el suport ni el revestiment.
Inclou: Tall i preparació de la làmina nodular. Estès de l'adhesiu cimentós sobre la superfície suport. Col·locació de la làmina nodular. Segellat de junts. Segellat de trobades.
Criteri d'amidament de projecte: Superfície mesurada segons documentació gràfica de Projecte.
Criteri de mesura d'obra: Es mesurarà la superfície realment executada segons especificacions de Projecte.

| Codi | Ut | Descripció | Rendiment | Preu | Import |
|---|---|---|---|---|---|
| mt09mcr250a | kg | Adhesiu cimentós millorat, C2 E, amb temps obert ampliat, segons UNE-EN 12004, per a la fixació de geomembranes, compost per ciments especials, àrids seleccionats i resines sintètiques. (material) | 2.000 | 0.70 | 1.40 |
| mt15reg015b | m² | Làmina impermeabilitzant, desolidaritzant i difusora de vapor d'aigua, de polietilè, d'estructura nodular, de 3 mm d'espessor, G-FLEX "GURU", revestida de geotèxtil no teixit de fibres de polipropilè en una de les seves cares, subministrada en rotllos de 30 m de longitud i 1 m d'amplada. (material) | 1.050 | 16.80 | 17.64 |
| mt15reg035b | kg | Adhesiu elàstic impermeabilitzant monocomponent, color gris, EASEAL "GURU", a base de ciment, àrids seleccionats, additius orgànics i resines, subministrat en sacs de 20 kg, per la closa de juntes. (material) | 0.375 | 8.09 | 3.03 |
| mt15reg020a | m | Banda de reforç per a làmina impermeabilitzant flexible tipus EVAC, BANDA W-S 14 "GURU", de 140 mm d'amplada, composta d'un doble full de poliolefina termoplàstica amb acetat de vinil etilè, amb ambdues cares revestides de fibres de polièster i polipropilè no teixides, subministrada en rotllos de 20 m de longitud. (material) | 0.500 | 2.51 | 1.26 |
| mt15reg020d | m | Banda de reforç per a làmina impermeabilitzant flexible tipus EVAC, BANDA W-S 34 "GURU", de 340 mm d'amplada, composta d'un doble full de poliolefina termoplàstica amb acetat de vinil etilè, amb ambdues cares revestides de fibres de polièster i polipropilè no teixides, subministrada en rotllos de 20 m de longitud. (material) | 0.500 | 5.30 | 2.65 |
| mo029 | h | Oficial 1ª aplicador de làmines impermeabilitzants. (mà d'obra) | 0.118 | 29.67 | 3.50 |
| mo067 | h | Ajudant aplicador de làmines impermeabilitzants. (mà d'obra) | 0.118 | 26.39 | 3.11 |
| % | % | Costos directes complementaris | 2 % | 32.59 | 0.65 |
|  |  | Costos directes |  |  | 33.24 |
