# Coberta inclinada de pissarra

- Propietat de l'arxiu: CYPE INGENIEROS, S.A.
- Format: FIEBDC-3/2002
- Divisa: EUR
- Costos indirectes: 3.00 %
- IVA: 21.00 %

## Q Cobertes

### QT Inclinades

#### QTT Teulades

**QTT220** m² Coberta inclinada de pissarra.
Coberta inclinada amb un pendent mitjà del 60%. FORMACIÓ DE PENDENTS: maó ceràmic buit (súper maó), per revestir, 50x20x4 cm, amb una capa de regularització de morter de ciment, industrial, M-5, de 3 cm d'espessor i acabat remolinat i replè de les juntes entre les peces de dos trams contigus amb el mateix morter, sobre envans alleugerits de maó ceràmic buit de 29x14x9 cm rebut amb morter de ciment, industrial, M-5, rematats superiorment amb mestres de morter de ciment, industrial, M-5, tot allò sobre forjat de formigó; IMPERMEABILITZACIÓ: tipus monocapa adherida, formada per làmina de betum modificat amb elastòmer SBS, LBM(SBS)-30-FP, amb armadura de feltre de polièster no teixit de 160 g/m², de superfície no protegida, totalment adherida al suport amb bufador prèvia emprimació amb emulsió asfàltica aniònica amb càrregues tipus EB; COBERTURA: pissarra per ensostrar en peces rectangulars, 32x22 cm, de segona qualitat, gruix 3 a 4 mm, col·locades formant tres gruixos (coberta terciada), i fixades sobre llates d'empostissar de fusta de pi de 42x27 mm. Inclús, resolució de punts singulars i peces especials de la cobertura.
Criteri de valoració econòmica: El preu no inclou el forjat de formigó.
Inclou: Neteja del supradós del sostre. Replanteig i traçat de tremujals, aiguafons, encontres i junts. Formació de davanters perimetrals amb peces ceràmiques. Formació de envans alleugerits. Reglejat de l'acabat dels envans alleugerits per a rebre el tauler. Col·locació de les cintes de paper sobre els envans alleugerits. Col·locació de les peces ceràmiques que formen el tauler. Abocat, estesa i reglejat de la capa de morter de regularització. Neteja i preparació del suport. Emprimació. Col·locació de la impermeabilització. Tall de les llates. Fixació de les llates. Fixació de les peces de pissarra. Execució d'acabaments.
Criteri d'amidament de projecte: Superfície de l'aiguavés mesurada en veritable magnitud, segons documentació gràfica de Projecte, sense tenir en compte el cavalcament corresponent de les peces de pissarra. Incloent formació de careners, tremujals, ràfecs i vores lliures. No s'inclouen formació d'aiguafons, ràfecs decoratius ni encontres de vessants amb paraments verticals, xemeneies, finestres o conductes de ventilació.
Criteri de mesura d'obra: Es mesurarà, en veritable magnitud, la superfície realment executada segons especificacions de Projecte, sense tenir en compte el cavalcament corresponent de les peces de pissarra. Incloent formació de careners, tremujals, ràfecs i vores lliures. No s'inclouen formació d'aiguafons, ràfecs decoratius ni encontres de vessants amb paraments verticals, xemeneies, finestres o conductes de ventilació.

| Codi | Ut | Descripció | Rendiment | Preu | Import |
|---|---|---|---|---|---|
| mt04lcc010c | U | Maó ceràmic buit (totxana), per revestir, 29x14x9 cm, per a ús en fàbrica protegida (peça P), densitat 805 kg/m³, segons UNE-EN 771-1. (material) | 52.035 | 0.35 | 18.21 |
| mt08aaa010a | m³ | Aigua. (material) | 0.015 | 1.50 | 0.02 |
| mt09mif010ca | t | Morter industrial per a obra de paleta, de ciment, color gris, categoria M-5 (resistència a compressió 5 N/mm²), subministrat en sacs, segons UNE-EN 998-2. (material) | 0.085 | 53.48 | 4.55 |
| mt04lcg010a | U | Maó ceràmic buit (súper maó), per revestir, 50x20x4 cm, per a ús en fàbrica protegida (peça P), densitat 845 kg/m³, segons UNE-EN 771-1. (material) | 10.900 | 0.46 | 5.01 |
| mt14iea020c | kg | Emulsió asfàltica aniònica amb càrregues tipus EB, segons UNE 104231. (material) | 0.300 | 3.30 | 0.99 |
| mt14lba010c | m² | Làmina de betum modificat amb elastòmer SBS, LBM(SBS)-30-FP, de 2,5 mm d'espessor, massa nominal 3 kg/m², amb armadura de feltre de polièster no teixit de 160 g/m², de superfície no protegida. Segons UNE-EN 13707. (material) | 1.100 | 5.54 | 6.09 |
| mt13blw010b | m | Llistó de 42x27 mm de secció, de fusta de pinastre (Pinus pinaster), tractada en autoclau, amb classe d'ús 2, segons UNE-EN 335, acabat raspallat, amb humitat inferior al 20%. (material) | 6.810 | 0.54 | 3.68 |
| mt13eag023 | U | Clau d'acer per a fixació d'elements de fusta a suport de formigó o morter. (material) | 10.620 | 0.07 | 0.74 |
| mt13piz100d | m² | Pissarra per ensostrar en peces rectangulars, 32x22 cm, de segona qualitat, gruix 3 a 4 mm, segons UNE-EN 12326-1. (material) | 1.090 | 7.82 | 8.52 |
| mt13piz050 | kg | Elements de subjecció d'acer inoxidable (claus, ganxos, puntes, etc.). (material) | 0.460 | 3.42 | 1.57 |
| mt13piz051 | U | Peça de ventilació de xapa galvanitzada. (material) | 0.050 | 6.31 | 0.32 |
| mt13piz053b | m² | Làmina de zinc natural de 0,65 mm d'espessor, en bobina. (material) | 0.192 | 11.82 | 2.27 |
| mo020 | h | Oficial 1ª construcció. (mà d'obra) | 1.108 | 29.67 | 32.87 |
| mo077 | h | Ajudant construcció. (mà d'obra) | 1.403 | 26.39 | 37.03 |
| mo029 | h | Oficial 1ª aplicador de làmines impermeabilitzants. (mà d'obra) | 0.405 | 29.67 | 12.02 |
| mo067 | h | Ajudant aplicador de làmines impermeabilitzants. (mà d'obra) | 0.405 | 26.39 | 10.69 |
| mo036 | h | Oficial 1ª col·locador de pissarra. (mà d'obra) | 0.564 | 29.67 | 16.73 |
| mo074 | h | Ajudant col·locador de pissarra. (mà d'obra) | 0.564 | 26.39 | 14.88 |
| % | % | Costos directes complementaris | 10 % | 176.19 | 17.62 |
|  |  | Costos directes |  |  | 193.81 |
