# Impermeabilització sota revestiment en locals humits, amb làmines de poliolefines

- Propietat de l'arxiu: CYPE Ingenieros S.A.
- Format: FIEBDC-3/2016
- Programa: Generador de preus de la construcció. CYPE Ingenieros, S.A.
- Data: 27/10/2025
- Divisa: EUR
- Costos indirectes: 3 %
- IVA: 21 %

## N Aïllaments e impermeabilitzacions

### NI Impermeabilitzacions

#### NIH Locals humits

**NIH010** m² Impermeabilització sota revestiment en locals humits, amb làmines de poliolefines.
Impermeabilització baix revestiment ceràmic o petri, en paraments verticals i horitzontals de locals humits, amb làmina impermeabilitzant flexible tipus EVAC, WATER-STOP "GURU", composta d'un doble full de poliolefina termoplàstica amb acetat de vinil etilè, amb ambdues cares revestides de fibres de polièster i polipropilè no teixides, de 0,57 mm d'espessor i 270 g/m², fixada al suport amb adhesiu cimentós millorat, C2 E, amb temps obert ampliat. Inclús complements de reforç en tractament de punts singulars amb banda de reforç, BANDA W-S 14; banda perimetral, BANDA W-S 34 i adhesiu elàstic impermeabilitzant monocomponent, EASEAL.
Criteri de valoració econòmica: El preu no inclou el revestiment.
Inclou: Tall i preparació de les làmines de poliolefines. Estès de l'adhesiu cimentós. Col·locació de la impermeabilització. Execució de reforços en punts singulars. Resolució d'unions. Segellat de juntes elàstiques.
Criteri d'amidament de projecte: Superfície mesurada segons documentació gràfica de Projecte.
Criteri de mesura d'obra: Es mesurarà la superfície realment executada segons especificacions de Projecte.

| Codi | Ut | Descripció | Rendiment | Preu | Import |
|---|---|---|---|---|---|
| mt09mcr250a | kg | Adhesiu cimentós millorat, C2 E, amb temps obert ampliat, segons UNE-EN 12004, per a la fixació de geomembranes, compost per ciments especials, àrids seleccionats i resines sintètiques. (material) | 2.2 | 0.7 | 1.540 |
| mt15reg010f | m² | Làmina impermeabilitzant flexible tipus EVAC, WATER-STOP "GURU", composta d'un doble full de poliolefina termoplàstica amb acetat de vinil etilè, amb ambdues cares revestides de fibres de polièster i polipropilè no teixides, de 0,57 mm d'espessor i 270 g/m², amb quadrícula serigrafiada de guia, subministrada en rotllos de 20 m de longitud i 2 m d'amplada, segons UNE-EN 13956. (material) | 1.03 | 13.81 | 14.224 |
| mt15reg035b | kg | Adhesiu elàstic impermeabilitzant monocomponent, color gris, EASEAL "GURU", a base de ciment, àrids seleccionats, additius orgànics i resines, subministrat en sacs de 20 kg, per la closa de juntes. (material) | 0.113 | 8.09 | 0.914 |
| mt15reg020a | m | Banda de reforç per a làmina impermeabilitzant flexible tipus EVAC, BANDA W-S 14 "GURU", de 140 mm d'amplada, composta d'un doble full de poliolefina termoplàstica amb acetat de vinil etilè, amb ambdues cares revestides de fibres de polièster i polipropilè no teixides, subministrada en rotllos de 20 m de longitud. (material) | 0.5 | 2.51 | 1.255 |
| mt15reg020d | m | Banda de reforç per a làmina impermeabilitzant flexible tipus EVAC, BANDA W-S 34 "GURU", de 340 mm d'amplada, composta d'un doble full de poliolefina termoplàstica amb acetat de vinil etilè, amb ambdues cares revestides de fibres de polièster i polipropilè no teixides, subministrada en rotllos de 20 m de longitud. (material) | 0.5 | 5.3 | 2.650 |
| mt15reg040a | U | Cartutx de massilla adhesiva elàstica incolora, W-S MASTIC "GURU", a base de polímers híbrids neutres (MS), de 290 ml. (material) | 0.1 | 15.7 | 1.570 |
| mo029 | h | Oficial 1ª aplicador de làmines impermeabilitzants. (mà d'obra) | 0.222 | 29.67 | 6.587 |
| mo067 | h | Ajudant aplicador de làmines impermeabilitzants. (mà d'obra) | 0.222 | 26.39 | 5.859 |
| % | % | Costos directes complementaris | 2 % | 34.599 | 0.692 |
|  |  | Costos directes |  |  | 35.291 |

Residus:
- col·locació: mt09mcr250a; factor de residu 0.07
- col·locació: mt15reg010f; factor de residu 0.035
- col·locació: mt15reg020a; factor de residu 0.07
- col·locació: mt15reg020d; factor de residu 0.07
- col·locació: mt15reg040a Cartutx de massilla adhesiva elàstica incolora, W-S MASTIC "GURU", a base de polímers híbrids neutres (MS), de 290 ml; factor de residu 0.03

## Recursos

**mt09mcr250a** kg Adhesiu cimentós millorat
Dades tècniques: Cost energètic 3.874 MJ; Emissió de CO2 0.344 kg; Codi LER 17 09 04; Massa de l'element 1 kg; Volum 0.000667 m3
Residus:
- embalatge: re170203 Plàstic. (component de residu); rendiment 0.003 kg; Codi LER 17 02 03; Massa de l'element 1 kg; Volum 0.001667 m3

**mt15reg010f** m² Làmina impermeabilitzant flexible tipus EVAC
Dades tècniques: Cost energètic 8.982 MJ; Emissió de CO2 0.408 kg; Codi LER 17 02 03; Massa de l'element 0.27 kg; Volum 0.00045 m3
Residus:
- embalatge: re150101 Envasos de paper i cartró. (component de residu); rendiment 0.012 kg; Codi LER 15 01 01; Massa de l'element 1 kg; Volum 0.001333 m3
- embalatge: re170201 Fusta. (component de residu); rendiment 0.018 kg; Codi LER 17 02 01; Massa de l'element 1 kg; Volum 0.000909 m3
- embalatge: re170203 Plàstic; rendiment 0.005 kg

**mt15reg020a** m Banda de reforç per a làmina impermeabilitzant flexible tipus EVAC
Dades tècniques: Cost energètic 0.948 MJ; Emissió de CO2 0.062 kg; Codi LER 17 02 03; Massa de l'element 0.038 kg; Volum 0.000063 m3
Residus:
- embalatge: re170203 Plàstic; rendiment 0.001 kg

**mt15reg020d** m Banda de reforç per a làmina impermeabilitzant flexible tipus EVAC
Dades tècniques: Cost energètic 2.156 MJ; Emissió de CO2 0.144 kg; Codi LER 17 02 03; Massa de l'element 0.092 kg; Volum 0.000153 m3
Residus:
- embalatge: re170203 Plàstic; rendiment 0.001 kg

**mt15reg040a** U Cartutx de massilla adhesiva elàstica incolora, W-S MASTIC "GURU", a base de polímers híbrids neutres (MS), de 290 ml
Dades tècniques: Cost energètic 71.505 MJ; Emissió de CO2 3.476 kg; Codi LER 17 09 04; Massa de l'element 0.36 kg; Volum 0.00024 m3
Residus:
- embalatge: re170203 Plàstic; rendiment 0.2 kg
